# Altmarkt 11a
Angebotsaufforderung (GAEB DA XML 3.3, DA83)
Projekt: HOHENMÖLSEN
Währung: EUR
Auftraggeber: Stadt Hohenmölsen, Markt 1, 06679 Hohenmölsen
Ausführungsort: Ersatzneubau, Reinichens Gut, Altmarkt 11a, 06679 Hohenmölsen
Erstellt mit: 5 260326.1, NOVA AVA, 30.03.2026

## Baubeschreibung
Allgemeine Angaben zum Bauvorhaben

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Foto: Bestandsgebäude Altmarkt 11a vor Rückbau

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
Foto: Baustelle 11.03.2026

1. Ausgangslage - Reinichens Gut

Das Bestandsgebäude befand sich in Hohenmölsen in unmittelbarer Nähe zum Altmarkt, zum Rathaus und zur Stadtkirche. Das Gebäude Altmarkt 11a ist Teil des ehemaligen „Reinichens Gut“ in Hohenmölsen.
Aus Gründen der Nutzbarkeit, Nachhaltigkeit, Wirtschaftlichkeit und Realisierbarkeit wurde sich für die Abtragung des Bestandsgebäudes und die Errichtung eines Ersatzneubaus entschieden. Der Neubau wird in gleicher Kubatur errichtet, das historische Gewölbe im EG neu interpretiert und wieder hergestellt. Der Keller unter dem nördlichen Gebäudeteil wird verfüllt.

2. Nutzungs- und Maßnahmenbeschreibung

Erdgeschoss:
- Errichtung des Neubaus im WDVS-System
- im hinteren, unbelichteten Gebäudeteil befinden sich das Treppenhaus, Aufzug, WCs und Nebenräume - diese Räume können separat erschlossen werden (z.B. bei Hoffesten)
- Zugang zum Nachbargebäude bleibt erhalten, Einbau einer Bautür - während der Baumaßnahme wird der Zugang außerhalb der Bauzeiten (Mo-Fr ab 16 Uhr und Sa-So ganztägig) durch den Verein 3 Türme genutzt
- der Gewölbesaal wird in seiner Kubatur wieder hergestellt, die 4 Sandsteinsäulen aus dem Bestandsbau werden aufgearbeitet, statisch ertüchtigt und wieder eingebaut. Der Saal erhält drei bogenförmige verglaste Öffnungen in Richtung Hof, die Gewölbedecke wird als Rabitz-Gewölbe nachgebildet
- der Hausanschluss-Raum befindet sich im Anschluss an die Nachbargaragen (Westseite)
Obergeschoss:
- im hinteren Gebäudeteil befinden sich WC's, Putzmittelraum, Lager und Aufenthaltsraum
- der zentrale Raum über dem Gewölbesaal wird zukünftig als Büro- und Vereinsraum genutzt
- der vordere Raum zum Altmarkt wird multifunktional als Besprechungsraum bespielt, zum Altmarkt zeigen zwei (anleiterbare) Fenster
Dachgeschoss:
- im Dachgeschoss befindet sich ein Tanzraum mit Nebenräumen - 2 Garderoben, Aufenthaltsflur, Teeküche
- über eine kleine Treppe in Form eines Einbaumöbels erreicht man die offene Empore mit Lagerraum
- zum Altmarkt zeigen zwei (anleiterbare) Fenster, zum Hof werden drei Pultdachgauben aufgesetzt, nach Westen mehrere Dachfenster und eine PV-Anlage
Dachraum:
- Das Gebäude erhält ein klassisches Satteldach mit drei Pultdachgauben (Ostseite) und Dachflächenfenstern (Westseite)
- Der Dachraum bleibt bis zum First offen, das Dachtragwerk ist teilweise sichtbar
- Die Empore ist offen und wird über eine kleine Treppe vom Tanzraum aus erschlossen
Fassade:
- die Fassade des Hauptgebäudes erhält einen strukturierten Putzanstrich, die Fenster sind mit Putzfaschen umrandet
- die 3 Gauben auf der Ostseite werden fassadenbündig gesetzt, es gibt keine Dachüberstände
Eine Begehung des Grundstücks wird vor Angebotsabgabe empfohlen.

3. Termine und Fristen

Ausführungsbeginn: 29. KW 2026 (in Abhängigkeit Baufortschritt)
Ausführungsende: 40. KW 2026 (in Abhängigkeit Baufortschritt)

4. Baubegehung vor Angebotserstellung

Vor Abgabe eines Angebotes, sollte sich der Bieter über eventuelle kostenbeeinflussende Gegebenheiten, den in den Positionen beschriebenen Maßnahmen umfassend vor Ort, auch gern mit der örtlichen Bauüberwachung informieren. Die Möglichkeiten zur Baustelleneinrichtung und Zuwegung können diskutiert werden. Durch fehlende Baubegehung im Vorfeld, werden spätere Forderungen zurückgewiesen.

Terminvereinbarung: Stadt Hohenmölsen, Markt 1, Frau Klanke
Objekt vor Angebotsabgabe angesehen:

Ja/ Nein ___________________________ (Unterschrift)

## Allgemeine Vertragsbedingungen
Allgemeine Vertragsbedingungen

Es gelten die Allgemeinen Vertragsbedingungen für die Ausführung von Bauleistungen nach VOB Teil C in
der bei der Angebotsabgabe gültigen Fassung sowie die jeweiligen geltenden DIN- Normen der
Einzelgewerke.
Die Abgabe des Angebots erfolgt ohne Kosten oder sonstige Verbindlichkeiten für den Auftraggeber.
Der Bieter hat das Leistungsverzeichnis vollständig auszufüllen.
Nicht vollständig ausgefüllte Leistungsverzeichnisse können bei der Vergabe nicht berücksichtigt werden.
Pauschalangebote sind nicht zulässig!
Alle abzugebenden Preise sind mit Tinte, Tintenstift oder Schreibmaschine in Zahlen einzusetzen.
Sämtliche Preise verstehen sich soweit im LV nicht anders angegeben - einschließlich aller notwendigen
Nebenleistungen und aller Lieferungen von Materialien, um die Leistung ausführen zu können.
Die neuesten Richtlinien, Regeln, VOB, DIN-Vorschriften sowie die aktuelle EnEV sind einzuhalten.
Die Einzelpositionen verstehen sich inklusive Lieferung, Materialkosten und Einbau, soweit nichts anderes
beschrieben. Ferner sind einzukalkulieren:
- Leistungen und Nebenleistungen die sich für eine Pos. zwangsläufig ergeben z.B. erforderliche zusätzliche Maßnahmen bei Gefahr, etc., falls nicht gesondert ausgeschrieben.
- Schützen vorhandener, sichtbarer Bauteile.
- Kontinuierliches Sauberhalten der Baustelle.
Für Befestigungsmittel sind mindestens korrosionsgeschützte Werkstoffe zu verwenden.
Für Befestigungsmittel, die der Witterung ausgesetzt sind, müssen korrosionsbeständige Werkstoffe
verwendet werden.
Für Bauteile bzw. Gegenstände die vom rechten Winkel abweichen ( z.B. Schrägschnitte ) gibt es nur
Zuschläge, wenn diese in den Positionen ausdrücklich erwähnt sind - ansonsten ist eine solche Zulage in
die Pos. einzukalkulieren - oder vom AN ergänzend aufzuführen.
Maßkontrollen am Bau sind durchzuführen.
Auf evtl. Differenzen oder planerische Abweichungen ist der Architekt sofort aufmerksam zu machen.
Massenänderungen und voraussichtliche Mehrkosten sind der Bauleitung umgehend vor Ausführung
schriftlich per Mail oder Fax anzuzeigen.
Der Auftragnehmer hat arbeitstäglich Bautagesberichte zuführen mit folgenden Angaben - Zahl der am Tag
anwesenden Mitarbeiter ( Berufsbezeichnung und Namen z.B. Facharbeiter Müller ).-
am Tag ausgeführte Arbeiten- am Tag eingebautes/verwendetes Material- Angaben zum Terminplan-
Angaben zum Wetter ( z.B. Regen, Frost etc.)
Die Berichte sind der Bauleitung arbeitstäglich spätestens wöchentlich zur Baubesprechung zum
Gegenzeichnen vorzulegen.
Bei Nichteinhaltung werden strittige Punkte zu Gunsten des AG entschieden.
Stundenlohnarbeiten siehe besondere Hinweise am Ende der LVs. Stundenlohnarbeiten sind im Vorfeld
anzumelden, ansonsten erfolgt keine Vergütung.
Der Auftragnehmer hat die Durchführung seiner Arbeiten nach Terminplan so vorzunehmen, dass ein
reibungsloser Ablauf der Arbeiten gewährleistet ist.
Abweichungen vom Terminplan sind der Bauleitung sofort schriftlich mitzuteilen. Anmelden von Bedenken:
Der Auftragnehmer hat vor Beginn seiner Arbeiten zu prüfen, ob die vorgesehene Ausführung
sich für die Durchführung seiner Leistung eignet.
In diesem Zuge ist auch die Eignung des Bestandes bzw. die Leistung der Vorgewerke zu prüfen.
Bedenken sind dem Auftragnehmer unverzüglich schriftlich mitzuteilen.
Der Auftragnehmer hat dafür Sorge zu tragen, dass während der Ausführung seiner Leistungen immer
mindestens ein fließend deutsch sprechender Mitarbeiter seiner Firma pro Gewerk auf der Baustelle
anwesend ist.
Zu den auf der Baustelle vorzuhaltenden Ausführungsunterlagen zählt neben den Ausführungsplänen auch
eine Ausfertigung dieser Leistungsbeschreibung.
Die vom Auftragnehmer verwendeten Ausführungsunterlagen müssen den Freigabevermerk des
Auftraggebers oder des Architekten tragen.
Durch Übergabe neuer Unterlagen ungültig gewordene Unterlagen sind vom Auftragnehmer entsprechend
zu kennzeichnen und aufzubewahren. Nicht freigegebene Unterlagen dürfen nicht verwendet werden.
HINWEIS zur Beachtung für alle Gewerke:
Sämtliche Positionen, die nicht im Nachhinein nachvollzogen werden können, oder nicht den vorliegenden
Planunterlagen entnommen werden können, müssen vor Ausführung mit dem Bauleiter auf gemessen
werden. Ansonsten erfolgt keine Vergütung.

## Zusätzliche technische Vertragsbedingungen - ALLGEMEIN
Zusätzliche Technische Vertragsbedingungen - Allgemein
Nachfolgende ZTV Allgemein gelten für alle Gewerke, soweit diese in den jeweiligen Leistungsbereich eingreifen:

1 Allgemeine Hinweise
Für nachfolgend beschriebene Leistungen gelten die Verarbeitungsvorgaben und Einbauanweisungen der Hersteller für die eingesetzten Baustoffe, -elemente und -produkte, die Publikationen der im jeweiligen Fachbereich allgemein anerkannten Verbände und der sonstigen Herausgeber von Richtlinien, Merkblättern, Empfehlungen etc. in der zum Zeitpunkt der Ausführung gültigen Fassung als vereinbart.
Im Fall von Widersprüchen gilt die weiterreichende bzw. qualitativ höherwertige Anforderung als vereinbart.
Alle für ein Bauteil oder Bauelement erforderlichen Bestandteile sind aus dem System eines Materialherstellers zu beziehen und als durchgängige Produktlinien anzubieten.
Alle Bauteile ähnlicher Art und Lage müssen aufeinander abgestimmte Oberflächen, Farbtöne, Falzgeometrien, Kantenausbildungen, Beschläge etc. aufweisen, um eine gestalterische Durchgängigkeit zu gewährleisten.

2 Baustelleneinrichtung
2.1 Flächen der Baustelleneinrichtung
Abweichend zu VOB/B § 4 Absatz 4 stellt der AG dem AN nur soweit ausdrücklich benannt und zugesagt Baustelleneinrichtungsfläche zur Verfügung. Vorhandene und verbleibende Bauteile und Anlagen, wie etwa Nachbarbebauungen, sind betriebsfähig zu erhalten. Der AG behält sich vor, die Nutzungsgenehmigung für den AN für die zur Baustelleneinrichtung zur Verfügung gestellten Flächen zu widerrufen, wenn dies aus Gründen des Bauablaufs erforderlich wird.
2.2 Zusätzlicher Flächenbedarf für die Baustelleneinrichtung
Der AN überprüft vor Angebotsabgabe, ob er für die Durchführung der an ihn beauftragten Leistungen zusätzlich zu den vom AG etwaig zur Verfügung gestellten Flächen weitere Baustelleneinrichtungsflächen für Verkehr, Zuwegung, Logistik, Lagerung oder Personalunterkünfte benötigt. Werden private Flächen wie Nachbarland und/oder öffentliche Flächen wie Straßen und Wege zusätzlich als Einrichtungsfläche vom AN benötigt, so trägt der AN sämtliche erforderlichen Beantragungen, Abstimmungen, Gebühren und sonstigen Kosten sowie die anfallenden Nutzungsgebühren.
2.3 Wiederherstellung Baustelleneinrichtungsfläche
Der AN hat nach Beräumung die Baustelleneinrichtungsfläche wieder in den vorgefundenen Zustand zu versetzen, Leitungen und Fundamente des AN sind zu entfernen.
2.4 Anschlüsse für die Baustelleneinrichtung
Der AG stellt dem AN bereits am Baugrundstück vorhandene Anschlüsse zur Verfügung. Sind keine Anschlüsse vorhanden oder reichen deren Kapazitäten für den Baustellenbetrieb des AN nicht aus, so versorgt sich der AN im Rahmen seiner Leistungen eigenständig mit allen erforderlichen Medien, Anschlüssen und Verteilungen.
2.5 Feuerwehrzufahrten/Fluchtwege
Die Feuerwehrzufahrts- und erforderlichenfalls Umfahrmöglichkeit ist vom AN in erforderlichem Umfang über die Dauer der Bauzeit zu gewährleisten. Ebenfalls freizuhalten sind alle Flucht-/Rettungswege.
2.6 Arbeitsgerüste
Arbeitsgerüste für Arbeiten über 2,00-4,00 m über OKF sind vom AN im Rahmen seiner Leistungen mit vorzusehen, soweit solche Arbeitshöhen aus den Ausschreibungsunterlagen erkennbar sind.
2.7 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.
2.8 Bauzwischen- und Montagezustände
Alle für den AN zum Angebotsabgabezeitpunkt erkennbaren Leistungen für Provisorien, Bauzwischenzustände und Montagezustände, die er zur Erbringung seiner Leistungen benötigt, sind Bestandteil der Leistungen des AN. Hierzu zählen neben Hilfsmitteln und -gerüsten auch Verstärkungen und Dimensionierungen von Bauteilen für Belastungen während des Transports oder der Montage.

3 Bauzustandsdokumentation
Der Zustand vor Beginn der Baumaßnahme und nach Abschluss der Bauarbeiten wird gemeinsam von AG und AN aufgenommen und ist vom AN fotografisch zu dokumentieren.
Bei jeglichen Beschädigungen an Fläche, Bauteilen, baulichen Anlagen und Versorgungsleitungen, die durch den Baubetrieb verursacht wurden, wird unterstellt, dass der AN sich schadensverursachend verhalten hat.
Insofern stellt der AN den AG von jeglicher Haftung für Schäden am Eigentum Dritter, die im Zusammenhang mit der Durchführung der Arbeiten des AN entstanden sein könnten, frei.

4 Prüfungen, Abnahmen, Gebühren
4.1 Prüfungen und Abnahmen
Der AN veranlasst und koordiniert sämtliche noch nicht erfolgten bzw. noch ausstehenden behördlich oder öffentlich-rechtlich geforderten Nachweise, Prüfungen und Abnahmen für die von ihm erbrachten Bauleistungen. Alle hierbei entstehenden Aufwendungen für Prüfgebühren, Prüfkörper, Laborversuche etc. sind vom AN zu tragen. Dies betrifft auch und insbesondere Prüfungen, die behördlicherseits zur Abnahme des Gebäudes gefordert werden. Der AN ist für die Rechtzeitigkeit der Veranlassung der Prüfungen verantwortlich.
Nach Anmeldung durch den AN erfolgt die Einladung zur Abnahme der erbrachten Bauleistungen schriftlich durch den AG.
4.2 Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

5 Reinigung
Der im gesamten Baustellenbereich anfallende Schutt und Abfall ist von jedem AN sortenrein zu sammeln und umgehend abzufahren. Alle durch den Baubetrieb verursachten Verschmutzungen im öffentlichen Bereich, auf den Nachbargrundstücken und auf dem Baugelände sind sofort zu beseitigen.
Der AN wird am Ende jeder Arbeitswoche seinen Arbeitsbereich in besenreinen Zustand versetzen. Kommt der AN seiner Verpflichtung nicht nach, ist der AG berechtigt, diese Leistung auf Kosten des AN zu veranlassen. Der AN ist verpflichtet, geeignete Maßnahmen zur Vermeidung von Verschmutzungen zu ergreifen.

6 Bauausführung/Leistungsumfang
6.1 Schnittstellen
Jegliche Bauleistungen, -stoffe und -elemente des AN, die als Vorleistung oder Einbausituation für Leistungen anderer (Nach)Unternehmer dienen, sind rechtzeitig vor Ausführung in Bezug auf die Herstellung der zugelassenen Einbaubedingungen vom AN zu prüfen.
Insoweit fordert der AN unaufgefordert von den anderen Gewerken deren Zulassungen, Prüfzeugnisse und Montageanleitungen ab, um in seinem Gewerk die Einbaubedingungen einbauanleitungsgerecht herstellen zu können.
Soweit der AN Leistungen erbringt, an die erkennbar Leistungen anderer (Nach-)Unternehmer angearbeitet werden sollen und die hierfür nicht geeignet sind, trägt der AN die Aufwendungen zur - auch nachträglichen - Herstellung der zulassungskonformen Einbaubedingungen.
6.2 Vorleistungen
Soweit Vorleistungen zur beschriebenen Leistung angegeben sind, gelten diese als bauseitige Schnittstelle zur zu erbringenden Leistung des AN. Der AN erbringt alle erkennbar oder üblicherweise nötigen Vorbehandlungen, Zwischenschritte, Beschichtungen, Untergrundvorbehandlungen usw., um auf der im Leistungspositionstext beschriebenen Leistung aufbauen zu können im Rahmen seiner Leistung.
6.3 Anpassungen
Der AN erbringt sämtliche Anpassungen für Schräganschnitte, schiefwinklige Ausführungen, nicht rechtwinklige Konstruktionen usw. als Bestandteil seiner Leistung, soweit diese aus den Ausschreibungsunterlagen erkennbar sind oder solche Leistungen in der Beschreibung erwähnt werden. Gleichfalls sind sämtliche Bestandskonstruktionen, auch solche mit unregelmäßigem Verlauf, anzuarbeiten, soweit dies zum Zeitpunkt der Angebotsabgabe erkennbar ist.
6.4 Aufmaß und Maßabweichungen
Tatsächliche bauliche Abweichungen von in den Planungen angegebenen gleichartigen, wiederkehrenden Maßen berechtigen den AN diesbezüglich nicht zur Geltendmachung von Mehraufwendungen. Kalkulationsgrundlage ist insofern ein örtliches Aufmaß mit differierenden Maßen für gleichartige Bauteile oder Öffnungen.
6.5 Demontagen/Erneuerung
Sind Leistungen als Demontageleistung oder als Erneuerung bereits bestehender Bauteile oder -leistungen beschrieben, so ist der Aufwand für eine geordnete, weitestgehend zerstörungsfreie Demontage und Entsorgung Bestandteil der Leistungen des AN.

7 Bautagesbericht
Der AN hat täglich Bautagesberichte zu führen und dem AG wöchentlich abgestimmt zu übergeben. Sie müssen alle Angaben enthalten, die für die Ausführung, die Abrechnung und die terminlichen Auswirkungen des Auftrages von Bedeutung sein können. Über besondere Vorkommnisse ist der AG zusätzlich täglich zu informieren.

8 Stundenlohnarbeiten
8.1 Abforderung von Stundenlohnarbeiten
Stundenlohnarbeiten sind nur auf Anweisung des AG auszuführen. Für nicht ausdrücklich abgeforderte Stundenlohnarbeiten besteht keinerlei Vergütungsanspruch des AN.
Nach Ausführung sind die vollständigen Stundenzettel innerhalb einer Woche, unter Angabe des Namens und Berufsbezeichnung des Arbeiters, der ausgeführten Arbeiten und ggf. Materialaufstellung, der Bauleitung vorzulegen.
Sie gelten erst nach Bestätigung und Unterschrift durch die Bauleitung als anerkannt. Die Stunden sind im Bautagebuch einzutragen. Eine Abzeichnung des Bautagebuches bedeutet keine Anerkenntnis der Stunden.
8.2 Später verdeckte oder untergegangene Leistungen
Werden Leistungen in Form von Stundenlohnarbeiten erbracht, die später nicht mehr nachvollziehbar sind (Abbruchleistungen, später überdeckte Leistungen), so sind vom AN geeignete Maßnahmen zur Dokumentation der erbrachten Leistung zu ergreifen, beispielsweise eine Fotodokumentation mit Handykamera. Kann der AN seinen Vergütungsanspruch mangels Beleg über die Leistungserbringung nicht belegen, so entfällt die Vergütung!
8.3 Vergütung von Stundenlohnaufwendungen
Vergütet werden die tatsächlich am Arbeitsplatz anfallende Arbeitszeit, verwendetes Material für diese Leistungen (nach LV oder nachrangig Tagespreis des Baustoffhandels).
Eine Einrechnung der Stundenlohnarbeiten in die LV-Summe (Angebot bzw. Auftrag) berechtigt nicht zur Ausführung dieser Arbeiten. Die Leistungen sind als Eventualposition zu verstehen und können ggf. auch unausgeführt bleiben, in diesem Fall erfolgt dann keine Abrechnung.

9 Abrechnung
Sämtliche Rechnungen sind einfach mit einem, dem Bautenstand entsprechenden aktuellen und nachvollziehbaren Aufmaß
(g.g.f. mit Skizzen/ Plänen ergänzt ) zu stellen. Alle Rechnungen werden mit Rechnungsanschrift des Bauherrn, über die Bauleitung, eingereicht. Bei nicht vollständigen Rechnungen beginnt die Zahlungsfrist erst am Tage des Einganges der nachzureichenden Unterlagen.

## Zusätzliche technische Vertragsbedingungen - TROCKENBAU
Zusätzliche Technische Vertragsbedingungen
Trockenbauarbeiten
1 Grundlagen
Für die Leistungen dieses Gewerks gelten die VOB Teil C, insbesondere ATV DIN 18340 Trockenbauarbeiten, und die Allgemein Anerkannten Regeln der Technik.
Ergänzend hierzu gelten die Regelwerke der nachstehend genannten Herausgeber in der zum Zeitpunkt der Ausführung gültigen Fassung als Grundlage von Kalkulation und Arbeitsausführung:
- AGI: Arbeitsgemeinschaft Industriebau e. V.,
- BAF: Bundesverband Ausbau und Fassade im ZDB,
- BAKT: Bundesarbeitskreis Trockenbau,
- BFS: Bundesausschuss Farbe und Sachwertschutz e. V.,
- GIPS: Bundesverband der Gipsindustrie e. V.,
- BVS: Bundesverband Systemböden e. V.,
- DGfdB: Deutsche Gesellschaft für das Badewesen e. V.,
- DGUV: Deutsche Gesetzliche Unfallversicherung e. V.,
- DIN: Deutsches Institut für Normung e. V.,
- RAL: Deutsches Institut für Gütesicherung und Kennzeichnung e. V.,
- SAF: Fachverband der Stuckateure für Ausbau und Fassade,
- VdS Schadenverhütung GmbH.
2 Vorleistung und Planung
Innerhalb von 10 Tagen nach Auftragserhalt, in jedem Fall jedoch rechtzeitig vor Materialdisposition und Ausführungsbeginn, wird der AN dem AG unaufgefordert den Teil seiner späteren Dokumentation übergeben, aus dem alle bauaufsichtlichen Zulassungen, Prüfungszeugnisse, Einbaubedingungen und technischen Eigenschaften der vom AN zum Einbau vorgesehenen Produkte ersichtlich sind.
Der AN hat den AG auf die für die angebotenen Leistungen erforderlichen bauseitigen Vorleistungen rechtzeitig vor Ausführungsbeginn der an ihn beauftragten Leistungen hinzuweisen.
Soweit Toleranzen aus Vorleistungen vom AN beseitigt werden, erstellt der AN vor Beseitigung oder Ausgleich der Toleranzen ein Aufmaß über diese Leistungen. Nach Leistungserbringung ist die Abrechnung des Aufwands zur Toleranzbeseitigung nicht mehr nachvollziehbar. Daher wird der AN das diesbezügliche Aufmaß vom AG rechtzeitig vor Arbeitsausführung als Grundlage seines Vergütungsanspruchs prüfen lassen.
Der AN plant eigenverantwortlich seinen baustelleninternen Arbeitsablauf. Hieraus folgernd sind alle eventuellen bauablaufbedingten Aufwendungen für Hebezeuge, Mobilkraneinsätze, Bauzwischenzustände, Provisorien, Unterstützungen, Tragrüstungen, Lehren etc. integraler Leistungsbestandteil des AN und werden nicht gesondert vergütet, soweit nicht in Leistungspositionen ausdrücklich abweichend beschrieben.

3 Ausführung und Konstruktion
3.1 Ausführung
3.1.1 Allgemeine Grundlagen zur Kalkulation
Der nutzungsbezogene Mindestschallschutz gemäß VDI ist einzuhalten, weiterhin prinzipiell erhöhter Schallschutz nach DIN 4109.
Sind Befestigungen von Bauteilen an Vorsatzschalen erforderlich, hat der AN dafür zu sorgen, dass verdeckte Rohre und Leitungen nicht beschädigt werden.
Für die Beplankung sind, soweit nicht anders beschrieben, Platten mit mindestens 12,5 mm Dicke und einer möglichst festen Oberfläche zu verwenden. Beplankungen unter Fliesen- und Plattenbelägen sind mindestens 2-lg. auszuführen.
Mit dem AG ist Rücksprache zu halten, ob Türen im Endzustand eingebaut werden können.
Sämtliche Revisionsöffnungen sind mit Aluminium-Rahmenkonstruktionen mit Gipsplatteneinlage auszuführen, soweit nicht detailliert abweichend beschrieben.
3.1.2 Produkte
Für die Konstruktion sind die Zulassungen und Prüfbescheide sowie die Richt- und Systemzeichnungen des jeweilig gewählten Herstellers maßgebend. Dabei ist das System zu bevorzugen, welches bei gleicher Wanddicke die höchsten Schalldämmwerte erreicht und die anderen bauphysikalischen Anforderungen ausreichend abdeckt. Für das vom AN zur Ausführung vorgesehene Herstellersystem ist rechtzeitig vor Ausführung die Zustimmung vom AG einzuholen.
In Feucht- und Kellerräumen sind mindestens feuchtraumgeeignete hydrophobierte Gipsplatten (GKBI) einzubauen. Dies gilt auch für die untere Lage bei doppellagigen Beplankungen. Geschnittene Kanten imprägnierter Platten sind nachzuimprägnieren.
3.1.3 Anschlüsse, Durchdringungen, Fugen
Anschlüsse an thermisch beanspruchte Bauteile bzw. Einbauteile sind beweglich auszubilden. Anschlüsse an angrenzende Bauteile sind, sofern in den Unterlagen nicht anders beschrieben oder angegeben, stumpf auszuführen. Haarfugen sind zulässig.
Querschnittsschwächungen bzw. -veränderungen von Bauteilen (Dehnfugen, unterschnittene Sockel etc.) sind stets mit der gleichen Anzahl von Beplankungslagen auszuführen wie nebenliegende Wandflächen.
Im Übergang von verschiedenen Flächen (z. B. Dach-Wand), beim Anschluss an andere Bauteile oder -elemente sowie bei Wandanschlüssen sind stets Trennfugen mit Abschlussprofilen zu erstellen. Diese sind anschließend dauerelastisch, abreißsicher und überstreichfähig zu verfugen.
Alle Deckenanschlüsse (an Stützen, Außen- und Innenwände sowie Trennwände) sind so auszuführen, dass alle Bauteilanforderungen gewährleistet werden. Die zu erwartenden Bewegungen der Wände und der Decken müssen ohne Beeinträchtigung möglich sein.
Plastisch verschlossene Fugen sind grundsätzlich zu hinterfüllen, um eine Dreiflankenhaftung zu vermeiden. Als Hinterfüllung sind geschlossenzellige, nicht saugende Materialien zu verwenden.
3.1.4 Unterkonstruktion - allgemein
Zargenaussteifungsprofile müssen so ausgeführt werden, dass die Bauwerksbewegungen bei größeren Deckendurchbiegungen aufgenommen werden können (z. B. durch Teleskopanschlüsse oder Anschlusswinkel mit ausreichender Federwirkung).
Wasserführende Rohrleitungen in Trockenbauschächten benötigen im Allgemeinen spezielle Unterkonstruktionen für mehrfache Befestigung über die Geschosshöhe, Befestigungen lediglich an Standard-Trockenbauprofielen sind in der Regel nicht ausreichend. Der Unternehmer meldet beim AG Bedenken an, wenn er feststellt, dass Installationstrassen zur Lastabtragung an von ihm errichteten Trockenbaukonstruktionen befestigt werden.
3.1.5 Spachtelung, Oberflächen
Ist für einen Raum Gussasphalt als Bodenaufbau vorgesehen, dürfen Spachtelarbeiten erst im Anschluss daran durchgeführt werden. Es ist zu vermeiden, dass gespachtelte Flächen mit Warmluft beaufschlagt werden.
Sichtbare Stoßfugen umlaufender Bekleidungen sind auf Gehrung herzustellen, soweit nicht produktspezifisch eine andere Ausführung vorgesehen ist.
Plastische Verfugungen sind grundsätzlich mit überstreichbarem Material auszuführen.
Die Ausführung der Innenecken von Wänden, die erkennbar nur vliesarmiert und/oder gestrichen werden, erfolgt stets mit Inneneckformteilen.
Der AN erkundet unaufgefordert, welche Wandoberflächen vom Folgegewerk mit Fliesen belegt werden, und spachtelt in diesen Bereichen die Oberfläche lediglich in Qualität Q1 mit 10 cm breit verspachtelten Fugen zur späteren Aufnahme von Fliesenbelägen.
3.1.6 Beplankung
An Türen ist die Beplankung im Sturzbereich mit ausgeklinktem Anschnitt auszuführen (Beplankungsfuge verläuft nicht in einer Flucht mit der Türzarge).
Alle sichtbaren Innen- und Außenecken sind, sofern nicht anders beschrieben, mit GK-Formteilen auszuführen.
3.1.7 Brandschutz
Die Einbauanleitungen aller von Drittgewerken verbauten Produkte, die in Trockenbaukonstruktionen liegen oder diese tangieren, sind vom AN selbsttätig bei dem AG abzufordern, um die für diese Produkte erforderlichen Einbausituationen erstellen zu können (so beispielsweise die Einbauanleitungen von Brandschutzklappen, damit der AN die verstärkten Profile, die Laibung und den umlaufenden Spalt um die Klappen maßhaltig und zulassungsgerecht herstellen kann).
Öffnungen für Schalter- und Abzweigdosen sind entsprechend den Elektroinstallationsplänen bzw. nach Angabe des Elektrikers herzustellen. Bei Trennwandkonstruktionen mit Brandbeanspruchungen sind die Elektrodosen in Gips einzubetten oder rückseitig abgekoffert oder mittels zugelassener Hohlwanddosen auszuführen. Keinesfalls sind sich gegenüberliegende Elektrodosen zulässig ohne Hinterfüllung mit Mineralwolle oder Gipsmörtel.
Durchführungen durch brand- oder schallschutzqualifzierte Trockenbauwände sind stets mit Auslaibung aus Blech und Beplankung entsprechend dem Hauptbauteil im Laibungsbereich auszuführen.
Dem AN obliegt eine hohe Verantwortung durch das Verschliessen/ Verdecken von Brandschottungen. Demzufolge darf der AN Trockenbaukonstruktionen mit horizontalen Brandschottungen in Geschossdecken, unabhängig von jeglicher AG-seitiger Freigabe zum Schliessen von Schächten und Vorwänden, nur dann erfolgen, wenn die Geschossdeckendurchtritte brandschutztechnisch qualifiziert verschlossen wurden. Ist dies trotz Aufforderung an den AN, die entsprechenden Trockenbaukonstruktionen zu schliessen nicht erfolgt, so meldet der AN Bedenken beim AG gegen die Bauausführung an und stellt die diesbezüglichen Leistungen bis zur Klärung zurück.
3.1.8 Türen
Türöffnungen sind unabhängig vom Türblattgewicht stets mit eingestellten UA-Verstärkungsprofilen auszuführen.
Soweit Rohrrahmentüren, auch von Drittgewerken, an oder zwischen Trockenbauwänden zum Einbau vorgesehen sind, sind die Einbauanleitungen der Türen zu beachten. In solchen Situationen sind in der Regel mindestens Quadratrohre von 50 x 50 x 4 mm mit teleskopierbaren Deckenanschlüssen vorzusehen. Sind solche Unterkonstruktionen nicht vorhanden, meldet der AN rechtzeitig vor dem Schleifen der zweiten Wandseite Bedenken gegen den Türeinbau an.

## Besondere Vertragsbedingungen
3 Besondere Bedingungen
3.1
Die im Leistungsverzeichnis abgegebenen Einzelpreise sind Festpreise für fertig ausgeführte Arbeiten und enthalten alle Lieferungen, Leistungen und Nebenleistungen, die zur Erfüllung des Auftrages notwendig sind. Der Auftragnehmer bleibt an sein Angebot gebunden.
Massenmehrungen und Massenminderungen berechtigen den Auftragnehmer nicht zur Änderung der Einheitspreise. Der Bauleitung bleibt es vorbehalten, einzelne Positionen ganz oder teilweise entfallen zu lassen. Anfallende Regiearbeiten bzw. Stunden- oder Tagelohnarbeiten dürfen nur mit vorheriger Genehmigung durch die Bauleitung ausgeführt werden.
3.2
Die Abrechnung erfolgt nach Aufmaß am fertiggestellten Objekt, wenn keine anderen Vereinbarungen getroffen sind (z. B. Pauschalsumme).
3.3
Der Bieter hat sich vor Abgabe seines Angebotes von den Örtlichkeiten zu überzeugen. Nachforderungen infolge Unkenntnis scheiden aus.
3.4
Vor der Angebotsabgabe hat sich der Auftragnehmer über die Eignung der Untergründe gemäß VOB/C, DIN 18 363, 3.1 zu überzeugen. Sind sichtbare oder anderweitig erkennbare Mängel, durch die Schäden im Wärmedämm-Verbundsystem entstehen können, nach VOB, Teil B § 4 Nr. 3 vorhanden, so hat sich der Auftragnehmer schriftlich an die Bauleitung zu wenden. Für ungünstige Witterungsverhältnisse, Frost, Regen, Nebel, die die Arbeitsausführung beeinflussen bzw. unmöglich machen, ist vom Auftragnehmer der Antrag zu stellen, die Arbeiten zu unterbrechen. Wird die Antragstellung unterlassen, so trägt der Auftragnehmer die allgemeine Verantwortung für die Güte und Haltbarkeit seiner Arbeit.
3.5
Vor Bauübergabe sind alle ausgeführten Wärmedämmarbeiten zu überprüfen. Die Wärmedämmung ist auszubessern, wo sie durch andere Ausbauhandwerker in kleinerem Umfang beschädigt wurde.
3.6
Alle Werkstoffe sind nach Werksvorschrift original und unverschnitten zu verarbeiten.
3.7
Die Anschlüsse an Türen, Fenstern, Fensterbänken usw. sind nach Werksvorschrift auszuführen.
3.8
Angefallener Schmutz und Unrat ist zu beseitigen. Verunreinigungen durch Wärmedämmarbeiten an Gehwegen, fertigen Estrichen, Türen, Fensterrahmen und -scheiben, Kunst- und Natursteinen sind ohne Vergütung zu entfernen.
3.9
Der Untergrund muss in seiner Ebenheit der DIN 18 202 "Maßtoleranzen im Hochbau", Tabelle 3, Ebenheitstoleranzen für nicht flächenfertige Wände entsprechen. Bei größeren Unebenheiten sind die erforderlichen Maßnahmen mit der Bauleitung abzuklären.
3.10
Die Dämmplatten dürfen außenseitig erst dann verklebt werden, wenn
der Innenputz und der Estrich aufgetragen und soweit getrocknet sind, dass keine übermäßige Feuchtigkeit im Wandbaustoff vorhanden ist, oder die Trocknung bauseits durch Bautrockner sichergestellt ist.
der Dachüberstand ausreichend ist.
die Fensterbänke montiert sind oder die Planung zum nachträglichen Einbau der Fensterbänke vorliegt.
aufsteigende Feuchtigkeit durch eine horizontale Sperre verhindert wird.
3.11
Während der Verarbeitung und der Dauer der Trocknung dürfen Beschichtungsstoffe bei folgenden Bedingungen (nach DIN 1062-1) nicht appliziert werden:
- auf gefrorenen Substraten;
- im Falle von nicht geschützten Untergründen bei Regen oder Nebel;
- auf feuchten Untergründen;
- bei starkem, heißem oder trockenem Wind;
- wenn die Temperatur des Untergrunds über +35 °C liegt;
ohne speziellen Schutz bei Temperaturen unter +5/+8 °C.

## Anlagen
Anlagen

Anlage 1: Bauablaufplan
Anlage 2: Lageplan Baustelleneinrichtung in M1:200
Anlage 3: Grundrisse, Ansichten, Schnitte Neubau in M1:50
Anlage 4: Planung Brandschutz
Anlage 5: Planung HLS/ ELT
Anlage 6: Planung Licht
Anlage 7: 3D- und Detail-Darstellungen der Gewölbedecke

## Referenzen
Referenzen
- Abgabe von mind. 3 Referenzen für die Ausführung von Rabitz-Gewölben
- Erbrachte Leistungen vergleichbar mit den im LV beschriebenen Leistungen
- Zeitraum: Ausführung innerhalb der letzten 5 Jahren
- Angabe Bauvorhaben, Bauherr und Kontaktperson

## Los 8: Trockenbau
Datum: 23.05.2025

### Bereich 1 Baustelleneinrichtung

**1.1 Baustelleneinrichtung**
Einrichten der Baustelle, Vorhalten über die gesamte Bauzeit sowie Räumen der Baustelle, Wiederherstellung des Geländes einschl. Entfernung von eventuellen Provisorien und Verunreinigungen, mit folgenden in den Pauschalpreis einzurechnenden Leistungen:
- Herrichten der erforderl. Lager- und Arbeitsplätze, einschl. des erforderlichen Umsetzens im Zuge des Baufortschrittes
- Baustellenunterkünfte für Personal des AN, sowie Lagercontainer bei Erfordernis und in notwendiger Anzahl
- notwendige Geräte, Werkzeuge und Hilfsmittel
- Verteilung Baustrom und Bauwasser vom Anschlußpunkt des AN
- alle sonstigen Kosten, die der Auftragnehmer zur ordnungsgemäßen Durchführung der Bauaufgabe zu erbringen hat; insbesondere Einmessarbeiten, sofern nicht nach DIN 18299 gesondert ausgeschrieben
- alle Sicherungsmaßnahmen zum Schutz der verbleibenden Bausubstanz und angrenzenden Flächen z. B. Folien, Malervlies
- Sicherungsmaßnahmen insbesondere der Verkehrswege auf dem Grundstück, im Gebäude, auf Zufahrten, Bürgersteigen, einschl. Säuberung der für die Öffentlichkeit begeh- und befahrbaren Flächen, die durch die Baumaßnahme verschmutzt werden
Die Bereitstellung von Flächen für die Baustelleneinrichtung ist Sache des AG.
Baustelleneinrichtungsplan ist mit der Bauleitung abzustimmen

Vorhaltung: gesamte Bauzeit
Menge: 1,000 psch

### Bereich 2 Wände und Vosatzschalen

**2.1 Metallständerwand W112, GKBI, 150mm, 56dB, 2-lagig**
Metallständerwand mit Einfachständerwerk und Mineralwolledämmung.
- Schallschutz: Rw, R> 50 dB
- Beplankung: GKBI gem. DIN EN 520 Typ H1, 2× 12,5 mm beidseitig
- Feuchtraumeignung: gem. DIN 18181, Beanspruchungsklasse W1-I
- Oberflächen: Q2 verspachtelt, malerfertig
- Gesamtstärke: 150 mm
- Raumhöhe: bis 3,40 m
- Einbaubereich: 1 und 2
- Konstruktionsart: wie W112
Einbauort: EG WCs, OG WCs
Menge: 33,000 m²
Leistungsbereiche: 039

**2.2 Vorsatzschale W626, GKBI, 100mm, freistehend**
Vorsatzschale als freistehende Metallständerwand mit Einfachständerwerk und Mineralwolledämmung.
- Zweck: Sanitärräume
- Brandschutz: ohne
- Beplankung: GKBI (DIN 18180), H2 (EN 520), 2× 12,5 mm, 1-seitig
- Oberfläche: Q2 verspachtelt, malerfertig
- Gesamtstärke: >/= 100 mm
- Raumhöhe: bis 3,40 m
- Konstruktionsart: wie W626
Einbauort: EG WCs, OG WCs
Menge: 44,000 m²
Leistungsbereiche: 039

**2.3 Vorsatzschale W626, GKB, 100mm, freistehend**
Vorsatzschale als freistehende Metallständerwand zur Ausbildung eines Installations-/Trockenbauschachtes für die Leitungsführung vom EG bis DG.
- Zweck: Leitungsführung (Sanitär/Heizung/Elektro), Schachtbildung über mehrere Geschosse
- Brandschutz: ohne (falls erforderlich, gesondert)
- Beplankung: GKB (DIN 18180), H2 (EN 520), 2× 12,5 mm, 1-seitig
- Oberfläche: Q2 verspachtelt, malerfertig
- Gesamtstärke: >/= 100 mm (konstruktionsbedingt, abhängig von Schacht-/Leitungsquerschnitt)
- Raumhöhe: je Geschoss bis 3,40 m
- Konstruktionsart: wie W626 (freistehende Vorsatzschale)
- Schachtabmaße: DD 20×1,65
Einbauort: Lagerräume in EG, OG und DG
Menge: 16,000 m²
Leistungsbereiche: 039

**2.4 Zulage: Anschluss an Dachschräge**
Zulage zur Vorposition - Vorsatzschale W626, GKB, 100mm, freistehend -  zur Herstellung der Montagewand an den Anschluss an Dachschrägen.

Einbauort: DG Lager
Menge: 2,500 m
Leistungsbereiche: 039

**2.5 Zusätzliche Beplankung mit GKBI, 9mm**
Zusätzliche Beplankung aus Gipskarton-Bauplatte imprägniert gem. DIN EN 520 Typ H1, d = 9 mm, als Ausgleichsschicht zum wandbündigen Einbau des Fliesenbelags auf Vorsatzschalen und Trockenbauwänden in den WC-Räumen.
- Zweck: Niveauausgleich der Wandoberfläche, sodass der nachfolgende Fliesenbelag (inkl. Fliesenkleber) bündig mit den angrenzenden, verputzten/gespachtelten Wandflächen abschließt
- Material: GKBI gem. DIN EN 520 Typ H1, Plattenstärke 9 mm
- Feuchtraumeignung: gem. DIN 18181, Beanspruchungsklasse W1-I
- Verlegung: vollflächig auf vorhandener Beplankung (2× 12,5 mm GKBI), Befestigung mit systemzugehörigen Schnellbauschrauben; Schraubenabstände gemäß Systemvorgaben
- Fugenbehandlung: Stöße und Schraubenköpfe verspachteln; Oberfläche als Untergrund für Fliesenleger vorbereiten
- Vorleistung: Trockenbauwand / Vorsatzschale (Pos. 02.01 / 02.02)
- Folgeleistung: Fliesenbelag (bauseits / Gewerk Fliesen)
Einbauort: EG WCs, OG WCs
Menge: 58,000 m²

**2.6 Zulage: größere Wandhöhe, Ständerabstand 31,25cm**
Zulage zu den Trockenbau-, Schachtwänden und Vorsatzschalen für die Ausführung größerer Wandhöhen und mit einem engeren Metallständerabstand von 31,25 cm anstelle 62,5 cm. Profile CW 50-100.
Menge: 9,000 m²
Leistungsbereiche: 039

**2.7 Aussparung anlegen (rechteckig) bis 0,50 m²**
Anlegen von Aussparungen in Trockenbauwänden. U-/A-Profile werden in gesonderter Position ausgeschrieben.
- Zweck: Einbausituation für Brandschutzschottungen, Reviklappenausschnitt
- Ausführung: Profile in Laibungen sichtbar, miteinander verschraubt
- Aussparungsform: rechteckig
- Öffnungsgröße: bis 0,50 m²
Menge: 5,000 St
Leistungsbereiche: 039

**2.8 Aussparung anlegen (rechteckig) bis 1,00 m²**
Anlegen von Aussparungen in Trockenbauwänden. U-/A-Profile werden in gesonderter Position ausgeschrieben.
- Zweck: Einbausituation für Brandschutzschottungen, Reviklappenausschnitt
- Ausführung: Profile in Laibungen sichtbar, miteinander verschraubt
- Aussparungsform: rechteckig
- Öffnungsgröße: bis 1,00 m²
Menge: 5,000 St
Leistungsbereiche: 039

**2.9 Wandausschnitt herstellen (rund) bis Ø 10 cm**
Herstellen eines runden Wandausschnitts / Durchbruchs in Trockenbauwand für Leitungs-/Kabeldurchführung.
- Ausschnittform: rund
- Öffnungsgröße: bis Ø 10 cm
Menge: 5,000 St

**2.10 Unterkonstruktion für Haltebügelgriffe, Beh-WC**
Unterkonstruktion zur Aufnahme von Haltebügelgriffen in barrierefreien WCs. Ständer einschließlich horizontaler Verbindung aus mehrschichtverleimter Furniersperrholzplatte beidseitig des WCs.
- Zweck: Lasteinleitung in die Unterkonstruktion von Wänden/Vorsatzschalen
- Beanspruchung: Last 100 kg an der Spitze des 1,20 m langen Haltegriffes
- Abrechnung: je St WC-Becken
Einbauort: EG WC barrierefrei
Menge: 1,000 St
Leistungsbereiche: 039

**2.11 Verstärkte UA-Profile in GK-Wänden**
Verstärkte UA-Profile in GK-Wänden, geschosshoch. Einbau frei von Stößen und Auswechselungen.
- Zweck: Unterkonstruktion für Sanitärgegenstände und Türmontage
- Profile: entsprechend den vorbeschriebenen Trockenbauwänden
- Abrechnung: lfm
- Universaltraverse aus Holzwerkstoffplatte zur Verstärkung von Montagewänden liefern und fest mit dem Ständerwerk verbinden. Zur späteren bauseitigen Montage von Oberschränken, Sanitäreinrichtung etc.
- Breite: ca. 25 cm
- Plattenstärke: ca. 25 mm
Menge: 78,000 m
Leistungsbereiche: 039

**2.12 Universaltraversen in Montagewand**
Universaltraverse aus Holzwerkstoffplatte zur Verstärkung von Montagewänden liefern und fest mit dem Ständerwerk verbinden. Zur späteren bauseitigen Montage von Oberschränken, Sanitäreinrichtung, Spiegel, etc.
- Breite: ca. 25 cm
- Plattenstärke: ca. 25 mm
Menge: 6,000 St

**2.13 Unterkonstruktion/Verstärkung für Waschtischbefestigung**
Unterkonstruktion innerhalb der Trockenbau-Vorwand zur Aufnahme der Waschtischbefestigung herstellen, einschließlich erforderlicher Verstärkung (z. B. UA-Profile/Traversen) sowie Montage-/Halterungsebene für Eckventile und Abflussrohr, so dass die Vorwandkonstruktion in der vorgesehenen Stärke (Ständerwerk 150 mm) ausgeführt werden kann.
- Zweck: Lasteinleitung / sichere Befestigung der Waschtische und Führung/Abstützung der Sanitäranschlüsse
- Ausführung: systemkonform zum verwendeten Ständerwerk; Verstärkungen fest mit dem Ständerwerk verbunden; Lage gemäß Sanitärplanung/Waschtischhöhe
- Leistungsumfang: Anzeichnen, Zuschnitt, Einbau, Befestigung, Ausrichten; alle Nebenarbeiten
- Hinweis: Waschtische/Keramik/Armaturen bauseits bzw. Gewerk Sanitär; Trockenbauleistung umfasst nur Unterkonstruktion/Verstärkung und Halterungen in der Vorwand
- Abrechnung: Stück (je Waschtisch)
Einbauort: WCs (EG/OG)
Menge: 6,000 St

**2.14 Eckschutzschienen**
Eckschutzschienen, verzinkt, an allen Ecken und Kanten anbringen.
- Ausführung: Eckschutzprofile für Trockenbau / Spachtelarbeiten, flucht- und lotgerecht ausrichten
- Einbindung: in Spachtelmasse einarbeiten, Anschlüsse sauber nacharbeiten
Menge: 6,000 m

**2.15 Dauerelastische Verfugung, Acryl**
Verfugung auf Acrylbasis an allen Innenecken liefern und herstellen, einschließlich Vorarbeiten mit konischem Fugenmesser und aller Nebenarbeiten.
- Ausführung: Fugenflanken vorbereiten, reinigen; Acrylfuge fachgerecht einbringen und glätten; Anschlussbereiche sauber nacharbeiten
Menge: 510,000 m

**2.16 Abstellen Estrich und Einkürzen vordere GK-Lage**
Abstellen der Trockenbauwände und Vorsatzschalen im Fußbodenbereich als Vorbereitung für den Estricheinbau sowie Einkürzen der vorderen (äußeren) Gipskartonlage im Sockelbereich zur Vorbereitung der putzbündigen Aluminium-Sockelleisten. Die Leistung umfasst zwei Arbeitsgänge:

1. Arbeitsgang – Abstellen Estrich:
- Liefern und Anbringen eines geeigneten Abstellprofils/-streifens (z. B. PE-Rundschnur, Trennstreifen oder Abstellwinkel) am Wandfuß, sodass der Estrich sauber und bündig an die GK-Beplankung angearbeitet werden kann
- Randdämmstreifen und Estrichanschluss berücksichtigen
2. Arbeitsgang – Einkürzen vordere GK-Lage (zeitlich versetzt):
- Vordere GK-Lage (12,5 mm) im Sockelbereich auf definierter Höhe (ca. 60–80 mm ab OK Fertigfußboden, nach Angabe Bauleitung) sauber und gratfrei abschneiden/zurückfräsen; Schnittkante nacharbeiten
- Die innere Beplankungslage verbleibt in voller Höhe
- Durch das Einkürzen entsteht eine Rücksprungnut, in die die Sockelleiste flächenbündig eingesetzt wird
- Zeitpunkt: nach Fertigstellung der Trockenbauwände, vor Einbau des Oberbelags/Estrichs – separater Arbeitsgang, zeitlich versetzt
- Zweck: Sauberer Übergang Estrich – Trockenbauwand; Vermeidung von Feuchtebrücken; Vorbereitung für putzbündige Sockelleisten
- Vorleistung: Trockenbauwand / Vorsatzschale fertig beplankt und gespachtelt
- Folgeleistung: Estricheinbau, anschließend Montage putzbündige Sockelleisten (Gewerk Maler/Innenputz)
Einbauort: TB-Schacht hinter Aufzug
Menge: 1,800 m

### Bereich 3 Abhangdecken

**3.1 Abhangdecke, D112, 1x GKB, Abhanghöhe bis 75cm**
Lieferung und Einbau GK-Abhangdecke / Deckenbekleidung mit Metall-Unterkonstruktion an Stahlbeton-Rohdecke, einschließlich Wandanschluss, Zuschnitt, Befestigung, Ausrichten sowie aller Nebenarbeiten.
- Brandschutz: ohne
- Dämmauflage: ohne
- Untergrund: Stb.-Rohdecke
- Rohdecke: bis 3,15 m
- Abhanghöhe: 20 cm und 75 cm
- Abhänger: entsprechend erforderlicher Abhanghöhe
- Beplankung: GKB, 1× 12,5 mm
- Oberfläche: Q2 verspachtelt
- Konstruktionsart: wie D112

Einbauort: EG, OG, DG in WC-Räumen
Menge: 24,000 m²
Leistungsbereiche: 039

### Bereich 4 Revisionsklappen und Leuchtenausschnitte

**4.1 Ausschnitte für ELT-Unterverteiler**
Herstellen von Ausschnitten/Öffnungen für ELT-Unterverteiler in Trockenbau-Schachtwänden hinter dem Aufzug, einschließlich Anzeichnen, Schneiden der Beplankung, erforderlicher Anpassungen der Unterkonstruktion, Kantenbearbeitung sowie aller Nebenarbeiten.
Ausführung in Abstimmung mit Fachplanung ELT.
- Öffnungsmaß: ca. 1,20 × 0,60 m (H × B) je Ausschnitt
Einbauort: TB-Schacht hinter Aufzug
Menge: 3,000 St

**4.2 Revisionsöffnung in UHD, 30x30cm**
Herstellen von Revisionsöffnungen in Unterhangdecken (UHD), einschließlich Anzeichnen, Ausschnitt herstellen, Kantenbearbeitung sowie aller Nebenarbeiten.
- Öffnungsmaß: ca. 30 × 30 cm (B × H) je Revisionsöffnung
Menge: 10,000 St

**4.3 Revisionsklappe, 30x30cm**
Liefern und einbauen von Revisionsklappen inkl. Rahmen in zuvor hergestellte Revisionsöffnungen in Unterhangdecken (UHD), einschließlich GK-Einlage zum oberflächenbündigen Einbau inkl. Spachtelung, Einbau, Befestigung, Ausrichten sowie aller Nebenarbeiten.
- Zweck: Standard
- Brandschutz: F0
- Beplankung: 2-lagig, wie Hauptbauteil
- Oberfläche: wie Hauptbauteil
- Beschlag: Federbeschlag, klappbar, mit Sicherungsseil
- Öffnungsmaß passend zu Pos. 03.02: ca. 30 × 30 cm (B × H)
Menge: 10,000 St

**4.4 Ausschnitte für Leuchten in UHD, Ø15cm**
Herstellen von Ausschnitten/Öffnungen für Leuchten in Unterhangdecken (UHD), einschließlich Anzeichnen, Schneiden/Fräsen der Beplankung, Kantenbearbeitung, erforderlicher Anpassarbeiten sowie aller Nebenarbeiten.
- Ausschnittmaß: rund, Ø ca. 15 cm je Leuchte
Menge: 10,000 St

**4.5 Ausfädeln von Anschlusskabeln für Leuchten (UHD)**
Beim Schließen der Unterhangdecken Anschlusskabel für Leuchtenanschlüsse gemäß Beleuchtungsplanung maßgenau ausfädeln und positionieren, einschließlich Markieren der Anschlussstellen, Sicherung/Schutz der Leitungsenden sowie aller Nebenarbeiten.

Ausführungsort: Gewölbedecke EG, Dachspitz Tanzraum DG
Menge: 25,000 St

### Bereich 5 Gewölbedecke

**5.1 Werkplanung Rabitz-Kreuzgewölbe**
*** Pauschalposition
Erarbeitung einer Werkplanung für das Rabitz-Kreuzgewölbe, einschließlich Maßaufnahme vor Ort, Schablonen-/Abwicklungserstellung, Detailplanung (Auflagerpunkte, Anschlüsse, Übergänge), Abstimmung mit Bauüberwachung und Bauherrschaft sowie Bereitstellung der für die Ausführung erforderlichen Werk- und Detailpläne.
- Umfang: 9 Kreuzgewölbe (6 symmetrisch, 3 asymmetrisch)
Menge: 1,000 psch

**5.2 Rabitz-Kreuzgewölbe**
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Herstellung und Montage eines Rabitz-Gewölbes bestehend aus insgesamt 9 einzelnen Kreuzgewölben innerhalb eines Raumes mit der Grundfläche von 9,75 m × 8,80 m (nichttragend/ Leichtbaukonstruktion). Die Arbeiten umfassen Unterkonstruktion, Rabitzgewebe, Putzträger, Gewölbeformung, Verputzarbeiten sowie sämtliche Anschluss- und Übergangsarbeiten zu angrenzenden Bauteilen.
- Hinweis: Beleuchtung und Einbauteile gemäß Licht-Ausführungsplanung Anke Augsburg (bauseits)
- Leistungsausführung:
  - 6 Kreuzgewölbe in symmetrischer Ausführung
  - 3 Kreuzgewölbe in asymmetrischer Ausführung
  - Scheitelpunkte Kreuzgewölbe: in 7 von 9 Scheitelpunkten Eindrehbaldachine für Pendelleuchten vorsehen; kleine Öffnung hierfür vorsehen gemäß Licht-Ausführungsplanung Anke Augsburg (bauseits). Die Halterungen werden in der Folgeposition beschrieben.
  - Mittige Auflagerpunkte: 4 Sandsteinsäulen
  - Wandseitige Auflagerpunkte: Sandstein-Konsolen
  - Tragende Decke: Filigrandecke
  - Tragende Wände: Poroton-Mauerwerk, 24 cm
  - Brandschutz: ohne
  - Schallschutz: ohne
  - Beleuchtung: gemäß Beleuchtungsplanung (bauseits)
- Unterkonstruktion:
  - Tragwerk aus gebogenen Stahlprofilen (verzinkt), verschweißt/verschraubt, auf Maß gefertigt
  - Montage inkl. Höhenjustierung, Ausrichtung nach Schnur und Schablone
  - Einbau und Fixierung von Rabitz-Gewebe (Maschenweite 10–15 mm), straff gespannt; doppellagig bei Übergängen
  - Korrosionsschutz nach Vorgabe
- Putzaufbau:
  - 2-lagiger Putzauftrag mit Rabitz-Mörtel (Kalk-Zement-Basis), ca. 20 mm Gesamtstärke
  - Grundputz mit Armierungseinlage
  - Oberflächenspachtelung
  - Oberflächenqualität: Q3 (Oberflächen fertig für Anstrich)
  - Es ist besonders darauf zu achten, dass die Grate der Gewölbe scharfkantig sind
- Maßangaben:
  - Gesamtfläche: ca. 9,30 m × 8,80 m
  - Raumhöhe von OKFF im Scheitel: 3,00 m
  - Maximale Gewölbehöhe: ca. 0,85 m
  - Fläche symmetrische Gewölbe: ca. 3,25 x 3,25 m
  - Fläche asymmetrische Gewölbe: ca. 3,25 x 2,25 m
  - Sandsteinsäulen: 4 Stück (bauseits)
- Leistungsumfang beinhaltet außerdem:
  - Vorarbeiten (Maßaufnahme vor Ort, Schablonenbau, Einmessen)
  - Gerüststellung (arbeitsbezogen, bis UK Scheitel 3,00 m)
  - Schutzmaßnahmen für angrenzende Bauteile
  - Nachbearbeitung (Bearbeiten bei Einbindung in Bestandsbauteile)
- Besonderheiten:
  - Komplexe, dreidimensionale Geometrie erfordert präzise Verfertigung und sorgfältige Montage
  - Optionale 3D-Vorplanung oder Laservorlagen zur Gewölbeform durch Auftraggeber bzw. Architekturbüro
  - 3D-Datei kann bei Bedarf vom Architekturbüro zur Verfügung gestellt werden
Einbauort: Erdgeschoss, Trausaal
Menge: 82,000 m²

**5.3 Eindrehbaldachine**
Liefern und einbauen von Eindrehbaldachinen an den Scheitelpunkten von 7 der 9 Rabitz-Kreuzgewölbe gemäß Licht-Ausführungsplanung sowie zusätzlich im Dachgeschoss zur Abhängung der Pendelleuchten (L-8.1), einschließlich Herstellen/Anpassen der erforderlichen kleinen Öffnungen, fachgerechter Befestigung, Ausrichten sowie aller Nebenarbeiten.
- Kunststoff-Einbaumodul mit Bajonettaufnahme für rahmenlosen und flächenbündigen Einbau von Leuchtkörpern bzw. als Kabelauslass; zum flächenbündigen Einspachteln, Grundieren und anschließenden Übermalen in Trockenbaudecken 12,5 mm
- Montage: Deckenöffnung Ø 68 mm herstellen; Einbaumodul ohne zusätzliche Unterkonstruktion einfädeln
- Verstellbarer Spachtelring zur Justierung auf Spachtelstärken 0–15 mm
- Flächenbündiger, rahmenloser Deckenauslass mit Bajonettaufnahme Ø 28 mm
- Einbautiefe ab Unterkante Filigrandecke: ca. 70 mm
- Traglast: max. 10 kg
- Inklusive Schutzkappe mit Kabelbefestigung zum Verschließen des Deckenauslasses während des Spachtelvorgangs
Einbauort: Erdgeschoss, Trausaal (Scheitelpunkte Kreuzgewölbe) sowie Dachgeschoss (an TB-Decke im Dachspitz)
Menge: 14,000 St

### Bereich 6 Dachschrägen und Gauben

**6.1 Holzfaserdämmstoff WF 039, d = 240 mm**
Zwischensparrendämmung aus Holzfaserdämmstoff liefern und fachgerecht einbauen, einschließlich Zuschnitt, Klemmung/Einpassung zwischen Sparren, fugen- und hohlraumfreier Verlegung sowie aller Nebenarbeiten.
- Dach: DN 45°
- Dämmstoff: Holzfaserdämmstoff WF 039
- Wärmeleitfähigkeit: λ = 0,039 W/(m·K)
- Dämmstärke: 240 mm
- Ausführung: 1-lagig, klemmend zwischen Sparren; Stöße dicht gestoßen, fugen- und hohlraumfrei; Zuschnitte/Anpassungen an Sparren, Pfetten und wechselnden Querschnitten enthalten
- Feuchteschutz: Dämmstoff trocken einbauen und bis zur Bekleidung vor Durchfeuchtung schützen
- Luftdichtheit/Dampfbremse: nicht Bestandteil dieser Position (gesondert)
- Zweck: Wärmedämmung
- Vorleistung: Dachkonstruktion
- Folgeleistung: Dachgeschossbekleidung
- Baustoffklasse: B2 nach DIN 4102 bzw. E nach DIN EN 13501
- Abrechnung: m² gedämmte Fläche

Einbauort: Gesamte Satteldachfläche
Menge: 265,000 m²
Leistungsbereiche: 039

**6.2 Dampfsperre Dachschräge raumseitig**
Luft- und Dampfsperre liefern und herstellen; luftdicht an allen angrenzenden und durchstoßenden Bauteilen.
Leistungsbestandteile:
- Dampfsperrfolie
- Randanschlüsse, abgeklebt und versiegelt
- Zweck: Feuchteschutz
- Vorleistung: Zwischensparrendämmung
- Folgeleistung: Gipskartonplatten auf UK
- Brandverhalten: B1 nach DIN 4102 bzw. E nach DIN EN 13501
- Reißkraft: ca. 450×400 N/5 cm, DIN EN 12311-2
- SD-Wert: > 1.500 m
- Gewicht: ca. 200 g/m²
- Temperaturbeständigkeit: -40 °C bis +80 °C

Einbauort: Gesamte Satteldachfläche
Menge: 265,000 m²
Leistungsbereiche: 016

**6.3 GK-Platten (2-lagig), Holz-UK inkl. Wandanschluss**
Dachgeschoss-/Deckenbekleidung an Dachschrägen/Gauben aus Gipskartonplatten einschließlich erforderlicher Holz-Unterkonstruktion liefern und herstellen, inklusive Ausrichten der Lattung, Befestigung am Untergrund, Zuschnitt, Ausbildung der Anschlüsse sowie Spachtelarbeiten bis Q2.
- Untergrund: Sparren mit Zwischensparrendämmung und Dampfbremse
- Brandschutz: ohne
- Dämmauflage: ohne
- Unterkonstruktion: Holzlattung als Konter-/Traglattung, Stärke 3 cm (z. B. 30/50 mm oder gleichwertig)
- Achsabstand UK: gemäß Systemvorgaben der GK-Bekleidung / Plattenformat
- Ebenheit: flucht- und lotgerecht ausrichten; Unebenheiten ausgleichen (Unterlegen/Justieren)
- Beplankung: 2-fach, GKB 12,5 mm
- Konstruktionsart: wie D611
- Befestigung UK: mit geeigneten Verbindungsmitteln, korrosionsgeschützt, passend zum Untergrund
- Befestigung Beplankung: mit systemzugehörigen Schnellbauschrauben; Schraubenabstände gemäß Systemvorgaben
- Anschlüsse: inkl. Wandanschluss; erforderliche Zuschnitte/Anpassungen an angrenzende Bauteile enthalten
- Oberfläche: Q2 verspachtelt
- Folgeleistung: malerseitige Beschichtung/Endbeschichtung (bauseits)
- Abrechnung: m² Bekleidungsfläche

Einbauort: Gesamte Satteldachfläche
Menge: 255,000 m²

**6.4 Drempelanschlussprofil für Gipskartonbekleidung**
Liefern und fachgerechtes Montieren eines Drempelanschlussprofils als sauberen Abschluss der Gipskartonbekleidung am Drempel, einschließlich Zuschnitt, Ausrichten, Befestigung sowie aller Nebenarbeiten.

Material:
Drempelanschlussprofil aus Aluminium, eloxiert, für den bündigen Anschluss von Gipskartonbeplankungen am Übergang Drempel/Dachschräge. Das Profil muss für die Aufnahme der vorgesehenen GK-Plattendicke geeignet sein.
Anforderungen an das Profil:
- Formstabiler, geradliniger Abschluss der GK-Bekleidung am Übergang Drempel / Dachschräge
- Aufnahme von Bauteilbewegungen (thermisch und hygrisch bedingt)
- Ausbildung einer sauberen Schattenfuge
- Korrosionsbeständig (Aluminium, eloxiert)
Ausführung:
- Profil lotrecht am Drempel befestigen; Befestigungsmittel und -abstände gemäß Herstellervorgabe
- GK-Beplankung in das Profil einführen und flucht- und lotgerecht ausrichten
- Stöße der Profile sind gratfrei und ansatzlos auszuführen
- Eckausbildungen und Richtungsänderungen sind sauber auf Gehrung zu schneiden
- Verschnitt und Kleinmaterialien sind in den Einheitspreisen enthalten
Vorleistung: Dachgeschoss-/Deckenbekleidung (Unterkonstruktion und GK-Beplankung der Dachschräge)
Folgeleistung: Spachtel- und Malerarbeiten

Einbauort: Dachgeschoss, Drempelbereich
Menge: 41,000 m

**6.5 Laibung, GKF, 2x 12,5mm, EI30, <94x140cm**
Laibungen von Dachflächenfenstern und RWA-Lichtkuppeln in der Dachgeschoss-/Deckenbekleidung herstellen, einschließlich erforderlicher Unterkonstruktion/Anpassarbeiten, Kantenschutzprofile, Dampf- und Windsperre sowie Wärmedämmung, inkl. Zuschnitt, Befestigung, Anschlussausbildung und Spachtelarbeiten bis Q2.
- Öffnungsgröße (Fenstergröße): bis 94 x 140 cm
- Laibungstiefe/-höhe: bis 0,40 m
- Brandschutz: ohne
- Sperren: Dampf- und Windsperre inkl. luft-/winddichter Anschlüsse (Kleben/Abdichten) an angrenzende Bauteile
- Beplankung: GKF, 2 × 12,5 mm
- Kantenschutz: Eck-/Kantenschutzprofile an allen Laibungskanten, flucht- und lotgerecht
- Oberfläche: Q2 verspachtelt
- Folgeleistung: malerseitige Beschichtung/Endbeschichtung (bauseits)
- Abrechnung: Stück (je Öffnung)

Einbauort: DG Treppenhaus und Tanzraum
Menge: 10,000 St
Leistungsbereiche: 039

**6.6 Gaubenbekleidung, GKB, 2x 12,5mm, WD**
Dachgaubenbekleidung an Dachfläche, Gaubenseiten und Gaubenfront herstellen, einschließlich Wärmedämmung, erforderlicher Holz-Unterkonstruktion, OSB3-Platte als luft-/dampfdichte Ebene (Stöße verklebt), Gipskartonbekleidung, Anarbeiten an Fenster und Flächenbekleidungen, Eckschutzprofile sowie dauerelastische Verfugungen, inkl. aller Nebenarbeiten.
Leistungsbestandteile:
- GKB, 2 × 12,5 mm
- Dampfbremse
- Wärmedämmung
- Bekleidung an Dach, Gaubenseiten und Gaubenfront
- Anarbeiten an Fenster und Flächenbekleidung
- Eckschutzprofile, Profile für Fensteranschluss und dauerelastische Verfugung
- Gaubenform: Schleppdachgaube
- Gaubengröße (L×B×H): bis ca. 1,70 × 1,70 × 2,40 m bzw. 6,50 m³ (BRI)
- Brandschutz: ohne
- Wärmedämmung: Holzfaserdämmung
- Baustoffklasse: B2 nach DIN 4102 bzw. E nach DIN EN 13501
- Dämmstärke: 240 mm (Dach), 220 mm (Wand)
- Oberfläche: Q2 verspachtelt
- Vorleistung: Holzkonstruktion Dachgaube, Fenster
- Folgeleistung: Anstrich
- Abrechnung: Stück (je Gaube)
Einbauort: Dachgeschoss, Treppenhaus und Tanzraum
Menge: 3,000 St
Leistungsbereiche: 039

### Bereich 7 WC Trennwandsystem

**7.1 WC-Trennwandsystem**
*** Pauschalposition
Herstellen, Liefern und fachgerechtes Einbauen eines WC-Trennwandsystems aus wasserfesten HPL-Vollkernplatten in Verbindung mit Aluminiumrahmen als Sandwichelement. Wasserbeständig, fäulnissicher, kratz-, bruch- und stoßfest.

KONSTRUKTION:
36 mm starke, verwindungssteife Sandwichkonstruktion mit folgenden Anforderungen:
- Innenliegender Aluminiumrahmen aus stabilen Mehrkammerprofilen, Oberfläche naturfarben eloxiert E6/EV1
- Der Rahmen bildet den äußeren Rahmenabschluss des Sandwichelements und sorgt gleichzeitig für die erforderliche Stabilität des Panels
- Die senkrechten Kanten der Elemente (Türen und Seitenteile) bestehen aus einem gefälzten, den Türfalz bildenden Aluminiumprofil, bündig in der Wandebene liegend
- Beidseitige Deckschicht aus 3 mm starker HPL-Vollkernplatte; die Vollkernplatten sind zur Fixierung in die Aluminiumrahmen eingenutet
- Elementfüllung durch Polyurethan-Ausschäumung (Injektionsverfahren), FCKW-H-frei
- Über der Vorderfront verläuft zur Stabilisierung ein Aluminium-U-Profil 42 × 32 mm
- Wandanschlüsse mittels umgreifender Aluminium-U-Profile als Toleranzausgleich
Nicht zugelassen: HPL-Einleimer mit Aluminiumeinlage, Kunststoffrahmen, Kunststofffalzprofile, Füllungen aus Polystyrol, eingelegte Polyurethanplatten und Papierwaben.

TÜREN:
Die Konstruktion der Türen entspricht der der Vorderfront:
- Innenliegender, gefälzter Türanschlag, bündig in der Wandebene liegend
- Eingezogene Gummilippe zur Geräuschdämpfung
Nicht zugelassen: Geräuschdämpfung aus Vorlegeband oder aufgeklebte Puffer.

BESCHLÄGE:
- Selbstschließende Türen durch innenliegendes Steigeband aus Hochleistungspolymer, maximaler Türöffnungswinkel bis 110°; in der Front sind keine Scharnierrollen sichtbar
- Bandkonsole aus massivem Aluminium, einstellbar für Offenhalten oder Schließen der Türen
- Fingerklemmschutz an der Bandseite durch zwei ineinander laufende Aluminiumprofile
- Riegelschloss mit Zinkdruckgussriegel und Edelstahlstulp
- Einhandbeschlag aus Polyamid; außen feststehender Knopf mit Frei-/Besetzt-Anzeige hinter Plexiglasscheibe und Notentriegelungsöffnung für Sechskant-Stiftschlüssel; innen gerändelter Drehknopf mit Anzeigepfeil
Nicht zugelassen: Fingerklemmschutz aus Gummi.

FÜSSE:
- Stufenlos höhenverstellbare Stützfüße mit angeschweißtem Teller und Abdeckrosette, komplett aus Edelstahl
Nicht zugelassen: Kunststofffüße oder Kunststoffabdeckrosetten.

STANDARDZUBEHÖR:
Je Kabine 1 Kleiderhaken und 1 Türpuffer; Material des Zubehörs entspricht dem der Türgriffe.

FARBEN:
Platten und Beschläge gemäß Farbkarte des Herstellers, nach Bemusterung. Profile naturfarben eloxiert (E6/EV1).

HÖHE:
Standardhöhe 2.000 mm einschließlich 150 mm Bodenfreiheit.
Die Leistung umfasst insbesondere:
- Aufmaß vor Ort und Abstimmung der Kabineneinteilung mit der Bauleitung
- Liefern aller Systemkomponenten (Seitenteile, Türen, Rückwände, Profile, Beschläge, Füße, Zubehör)
- Fachgerechte Montage einschließlich Ausrichten, Justieren und Befestigung an Wand und Boden
- Alle Zuschnitt-, Bohr- und Anpassungsarbeiten
- Koordination mit Vorleistungen (Wand-/Bodenbelag, Installationen)
- Schutz angrenzender Bauteile und Endreinigung
- Verschnitt, Kleinmaterialien und Nebenarbeiten sind in den Einheitspreisen enthalten

Gesamtfläche: ca. 11 m2
Anzahl Türen: 4

Ausführungsort: WC-Räume EG und OG

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Menge: 1,000 psch
